# Julia McCarthy
Angebotsaufforderung (GAEB DA XML 3.3, DA83)
Projekt: 1
Beschreibung: Markierung im Stadtgebiet FT
Währung: EUR
Bieterkommentare zugelassen: nein
Vergabeart: Beschränkte Ausschreibung
Ausführungsbeginn: 30.01.2024
Auftraggeber: Stadt Frankenthal (Pfalz), Frau McCarthy, Nachtweideweg 1-7, 67227 Frankenthal (Pfalz), Deutschland, Telefon 06233-89-895, E-Mail julia.mccarthy@gmx.de
Erstellt mit: Build 6.1.2509.15, ARCHITEXT Pallas®, 30.07.2026

## Vertragliche Regelungen und Leistungsbeschreibung
Ausschreibungsgegenstand
Der Bereich A-S Mobilität beabsichtigt die Vereinbarung eines Rahmenvertrages über die Ausführung von Markierungs- und Demarkierungsarbeiten auf öffentlichen Verkehrsflächen. Die Leistungen umfassen insbesondere die Erneuerung, Ergänzung und Herstellung von Fahrbahnmarkierungen sowie die Entfernung bestehender Markierungen einschließlich der Lieferung sämtlicher hierfür erforderlicher Markierungsstoffe und Materialien. Die Leistungen dienen der Sicherstellung der Verkehrssicherheit sowie einer ordnungsgemäßen Verkehrsführung. Aufgrund von Witterungseinflüssen und Verkehrsbelastungen unterliegen Straßenmarkierungen einem kontinuierlichen Verschleiß und sind regelmäßig zu erneuern. Darüber hinaus werden ergänzende Markierungen, insbesondere die Überarbeitung bestehender Parkflächen sowie das Aufbringen neuer Piktogramme und Radfurten, erforderlich.
Die Einzelpositionen und geschätzten Mengen ergeben sich aus den in der LV aufgeführten Positionen.

Vertragsdauer
Die Ausführung der im Leistungsverzeichnis angebotenen Leistungen erfolgt über einen Zeitraum von drei Jahren. Der Rahmenvertrag beginnt voraussichtlich am 14.09.2026 und endet am 13.09.2029 oder bei Ausschöpfung des Volumens.

Gesamtvolumen des Rahmenvertrages
Das Höchstabrufvolumen des Rahmenvertrages beträgt 215.000,00 € netto für die dreijährige Vertragslaufzeit. Ein Anspruch des Auftragnehmers auf Ausschöpfung des genannten Volumens besteht nicht.

Vergütung und Abrechnung
Die Abrechnung erfolgt nach Aufmaß und den tatsächlich ausgeführten Leistungen. Gegebenenfalls anfallende Mautgebühren sind in die Einheitspreise einzukalkulieren und werden nicht gesondert vergütet.

Leistungsbeschreibung
Die Leistungen sind im gesamten Stadtgebiet Frankenthal (Pfalz) auszuführen und umfassen insbesondere Demarkierungsarbeiten, die Lieferung sämtlicher Markierungs- und Baustoffe, die Herstellung von Markierungen.

Material und Beschaffenheit
Die Erneuerung bzw. Ergänzung von Straßenmarkierungen erfolgt als Kaltplastikmasse bzw. 2-k-High Solid Farbe entsprechend den Anforderungen der ZTV M 13 sowie den Richtlinien für Markierungen auf Straßen (RMS) in der jeweils gültigen Fassung.
Die Applikation der Markierungssysteme erfolgt auf vorhandenen Markierungen, demarkierten Flächen sowie auf neuen und bestehenden Fahrbahndecken aus Asphaltbeton, Gussasphalt, Beton und Pflaster.
- Kaltplastik Typ I, Verkehrsklasse P7, Schichtdicke 3 mm, Überrollbarkeit T3
- High-Solid-2K, Verkehrsklasse P6, Nassfilmstärke 0,6 mm, Überrollbarkeit T3

Ausführungsfristen
Die Markierungsarbeiten sind innerhalb von 28 Kalendertagen nach Erteilung des jeweiligen Teilauftrags auszuführen. Dabei ist zu berücksichtigen, dass die erforderliche straßenverkehrsbehördliche Anordnung rechtzeitig, spätestens jedoch zwei Wochen vor Beginn der Ausführung, einzuholen bzw. zu beantragen ist.

Nebenleistungen
Alle zur vollständigen, fachgerechten und funktionsfähigen Leistungserbringung erforderlichen Nebenleistungen sind mit den Einheitspreisen abgegolten.

Hierzu gehören insbesondere:
- Lieferung sämtlicher Materialien und Hilfsstoffe,
- Transport sowie Be- und Entladung,
- Bereitstellung von Geräten und Maschinen,
- sämtliche erforderlichen Verkehrssicherungsmaßnahmen einschließlich Verkehrszeichen, Absperrungen und
  Leitkegeln Reinigung der Arbeitsbereiche sowie ordnungsgemäße Entsorgung anfallender Reststoffe,
- alle sonstigen Leistungen, die zur vertragsgemäßen Ausführung erforderlich sind, auch wenn sie im
  Leistungsverzeichnis nicht gesondert aufgeführt sind.

Verkehrsführung und Verkehrssicherung
Die Arbeiten sowie die Anlieferung von Material und Geräten sind grundsätzlich unter Aufrechterhaltung des Verkehrs auszuführen. Verkehrsbehinderungen sind auf das unbedingt notwendige Maß zu beschränken.
Der Auftragnehmer hat sämtliche für die Durchführung der Arbeiten erforderlichen verkehrsrechtlichen Anordnungen einschließlich Verkehrszeichenplänen, Verkehrssicherungsmaßnahmen, Straßensperrungen und Umleitungsbeschilderungen bei der zuständigen Straßenverkehrsbehörde der Stadt Frankenthal (Pfalz) zu beantragen. Die Anträge sind spätestens zwei Wochen vor Ausführungsbeginn einzureichen.
Die für die Verkehrssicherung erforderlichen Absperrgeräte, Verkehrszeichen, Leitkegel und sonstigen Sicherungseinrichtungen sind vom Auftragnehmer vorzuhalten, aufzustellen, umzusetzen und nach Abschluss der Arbeiten wieder zu entfernen.
Die Verkehrsführung und Verkehrssicherung sind gemäß RSA, ZTV-SA und MVAS in der jeweils gültigen Fassung durchzuführen.
Für die Ausführung der Markierungsarbeiten wird eine kalenderjährliche Dauergenehmigung erteilt. Beginn und Ende der Arbeiten sind der Straßenverkehrsbehörde Frankenthal (Pfalz) mitzuteilen.

Anforderungen an den Auftragnehmer
Der Auftragnehmer die Qualifikation eines Verantwortlichen für die Sicherungsarbeiten an Arbeitsstellen gemäß MVAS nachzuweisen.
Der Auftragnehmer hat sicherzustellen, dass bei der Applikation stöndig eine geschulte und geprüfte Fachkraft für Fahrbahnmarkierungen bei der Markierungskolonne anwesend ist.

Schnittstellen / Mitwirkungspflichten des Auftraggebers
Der Auftraggeber stellt, soweit erforderlich,
- Ansprechpartner für die Abstimmung der Einzelaufträge,
- Informationen zu den jeweiligen Ausführungsorten,
- erforderliche Freigaben,
- sowie die kalenderjährliche Dauergenehmigung für Markierungsarbeiten zur Verfügung.
- Beantragt, sofern notwendig, die für die jeweilige Maßnahme erforderliche straßenverkehrsbehördliche
  Anordnung (exkl. Baustellenanmeldung, die muss vom Auftragnehmer übernommen werden)

Der Auftragnehmer hat sich vor Beginn der Arbeiten eigenständig über die örtlichen Gegebenheiten zu informieren und die Durchführung der Arbeiten mit dem Auftraggeber abzustimmen.

Rechnungsstellung und Gewährleistung
Rechnungen sind einschließlich aller erforderlichen Unterlagen (Mengenberechnungen, Zeichnungen, Aufmaße usw.) in einfacher Ausfertigung elektronisch einzureichen und zu übermitteln.
Verjährungsfristen für Mängelansprüche
Dünnschichtmarkierungen: 1 Jahr
Dickschichtmarkierungen: 2 Jahre

Markierungsarbeiten werden nur bei geeigneten Witterungs- und Untergrundbedingungen (insbesondere trockener Untergrund, kein Niederschlag, kein Frost sowie den Herstellervorgaben entsprechende Temperaturen) ausgeführt. Für Mängel oder Verzögerungen, die auf ungeeignete Witterungsbedingungen oder deren Auswirkungen zurückzuführen sind, übernimmt der Auftragnehmer keine Haftung, soweit diese nicht von ihm zu vertreten sind. Die Haftung für Vorsatz und grobe Fahrlässigkeit bleibt unberührt.

## 2026_AS_01 Rahmenvertrag Markierungen 2026-2029
Datum: 30.06.2026

### 1 Markierungsarbeiten

#### 1.1 Baustelleneinrichtung, -räumung und Anmeldung

**1.1.10 Baustelle einrichten/räumen für Markierungen mit geringem Aufwand**
z.B. einzelne Stellplätze, Piktogramme, kurze Linien
Baustelle für die Ausführung kleinerer Markierungsarbeiten einrichten, vorhalten und nach Abschluss der Arbeiten vollständig räumen. Hierzu gehören insbesondere das An- und Abfahren der Baustelle, das Bereitstellen der erforderlichen Fahrzeuge, Geräte und Maschinen, das Einrichten der Arbeitsstelle einschließlich der erforderlichen Absicherungsmaßnahmen gemäß verkehrsrechtlicher Anordnung sowie sämtliche Nebenleistungen, die für die ordnungsgemäße Ausführung erforderlich sind.
Menge: 50,000 Stk

**1.1.20 Baustelle einrichten/räumen für Markierungen mit mittlerem Aufwand**
z.B.  Kreuzungsbereich, mehrere Markierungen
Baustelle mit mittleren Aufwand für die Ausführung Markierungsarbeiten einrichten, vorhalten und nach Abschluss der Arbeiten vollständig räumen. Hierzu gehören insbesondere das An- und Abfahren der Baustelle, das Bereitstellen der erforderlichen Fahrzeuge, Geräte und Maschinen, das Einrichten der Arbeitsstelle einschließlich der erforderlichen Absicherungsmaßnahmen gemäß verkehrsrechtlicher Anordnung sowie sämtliche Nebenleistungen, die für die ordnungsgemäße Ausführung erforderlich sind.
Menge: 40,000 Stk

**1.1.30 Baustelle einrichten/räumen für Markierungen mit großem Aufwand**
z.B. längere Straßenzüge, mehrere Arbeitstage
Baustelle mit großem Aufwand für die Ausführung Markierungsarbeiten einrichten, vorhalten und nach Abschluss der Arbeiten vollständig räumen. Hierzu gehören insbesondere das An- und Abfahren der Baustelle, das Bereitstellen der erforderlichen Fahrzeuge, Geräte und Maschinen, das Einrichten der Arbeitsstelle einschließlich der erforderlichen Absicherungsmaßnahmen gemäß verkehrsrechtlicher Anordnung sowie sämtliche Nebenleistungen, die für die ordnungsgemäße Ausführung erforderlich sind.
Menge: 30,000 Stk

**1.1.40 Baustellenanmeldung auf Grundlage einer bestehenden Anordnung einholen**
Einreichung der Baustellenanmeldung auf Grundlage einer bestehenden verkehrsrechtlichen Anordnung durch den AN. Etwaige hierfür anfallende Gebühren werden gegen Nachweis gesondert vergütet.
Menge: 110,000 Stk

#### 1.2 Längsmarkierungen herstellen

**1.2.10 Fahrstreifenbegrenzung durchgehend 0,12 m Kaltplastik**
Längsmarkierung durchgehend herstellen
Fahrbahnmarkierung ZTV-M 13 sowie der RMS,
Neumarkierung oder Auffrischung
Losen Schmutz von zu markierender Fläche entfernen
Incl. Einmessen und Vormarkierung.
Farbe: weiß
Strichbreite: 0,12m, Strichdicke: 3mm
Material: Kaltplastikmasse
Verkehrsklasse = P7
Überrollbarkeitsklasse T3
z. B. Fahrstreifen-, Fahrbahn-, Radfahrstreifen-, Parkflächenbegrenzung
Abgerechnet wird der markierte Strich
Markierung auf grobstrukturierter Decke.
Menge: 500,000 m

**1.2.20 Leitlinie unterbrochen 1:1:1 0,12 m Kaltplastik**
Längsmarkierung unterbrochen herstellen 1:1:1
Fahrbahnmarkierung ZTV-M 13 sowie der RMS,
Neumarkierung oder Auffrischung
Losen Schmutz von zu markierender Fläche entfernen
Incl. Einmessen und Vormarkierung.
Farbe: weiß
Strichbreite: 0,12m, Strichdicke: 3mm
Material: Kaltplastikmasse
Verkehrsklasse = P7
Überrollbarkeitsklasse T3
Abgerechnet wird der markierte Strich
Markierung auf grobstrukturierter Decke.
Menge: 500,000 m

**1.2.30 Leitlinie unterbrochen 1:2:1 0,12 m Kaltplastik**
Längsmarkierung unterbrochen herstellen 1:2:1
Fahrbahnmarkierung ZTV-M 13 sowie der RMS,
Neumarkierung oder Auffrischung
Losen Schmutz von zu markierender Fläche entfernen
Incl. Einmessen und Vormarkierung.
Farbe: weiß
Strichbreite: 0,12m, Strichdicke: 3mm
Material: Kaltplastikmasse
Verkehrsklasse = P7
Überrollbarkeitsklasse T3
Abgerechnet wird der markierte Strich
Markierung auf grobstrukturierter Decke.
Menge: 400,000 m

**1.2.40 Warnlinie unterbrochen 2:1:2 0,12 m Kaltplastik**
Längsmarkierung unterbrochen herstellen 2:1:2
Fahrbahnmarkierung ZTV-M 13 sowie der RMS,
Neumarkierung oder Auffrischung
Losen Schmutz von zu markierender Fläche entfernen
Incl. Einmessen und Vormarkierung.
Farbe: weiß
Strichbreite: 0,12m, Strichdicke: 3mm
Material: Kaltplastikmasse
Verkehrsklasse = P7
Überrollbarkeitsklasse T3
Abgerechnet wird der markierte Strich
Markierung auf grobstrukturierter Decke.
Menge: 200,000 m

**1.2.50 Fahrbahnbegrenzung durchgehend 0,25 m Kaltplastik**
Längsmarkierung durchgehend herstellen
Fahrbahnmarkierung ZTV-M 13 sowie der RMS,
Neumarkierung oder Auffrischung
Losen Schmutz von zu markierender Fläche entfernen
Incl. Einmessen und Vormarkierung.
Farbe: weiß
Strichbreite: 0,25m, Strichdicke: 3mm
Material: Kaltplastikmasse
Verkehrsklasse = P7
Überrollbarkeitsklasse T3
Fahrbahn, Sonderfahrstreifen, Radfahrstreifenbegrenzung-
Abgerechnet wird der markierte Strich
Markierung auf grobstrukturierter Decke.
Menge: 300,000 m

**1.2.60 Fahrbahnbegrenzung unterbrochen 1:1:1 0,25m Kaltplastik**
Längsmarkierung unterbrochen herstellen 1:1:1
Fahrbahnmarkierung ZTV-M 13 sowie der RMS,
Neumarkierung oder Auffrischung
Losen Schmutz von zu markierender Fläche entfernen
Incl. Einmessen und Vormarkierung.
Farbe: weiß
Strichbreite: 0,25m, Strichdicke: 3mm
Material: Kaltplastikmasse
Verkehrsklasse = P7
Überrollbarkeitsklasse T3
Abgerechnet wird der markierte Strich
Markierung auf grobstrukturierter Decke.
Menge: 300,000 m

**1.2.70 Sonderfahrstreifenbegrenzung unterbrochen 2:1:2 0,25 m Kaltplastik**
Längsmarkierung unterbrochen herstellen 2:1:2
Fahrbahnmarkierung ZTV-M 13 sowie der RMS,
Neumarkierung oder Auffrischung
Losen Schmutz von zu markierender Fläche entfernen
Incl. Einmessen und Vormarkierung.
Farbe: weiß
Strichbreite: 0,25m, Strichdicke: 3mm
Material: Kaltplastikmasse
Verkehrsklasse = P7
Überrollbarkeitsklasse T3
Abgerechnet wird der markierte Strich
Markierung auf grobstrukturierter Decke.
Menge: 50,000 m

#### 1.3 Quermarkierung herstellen

**1.3.10 Haltlinie durchgehend 0,5 m Kaltplastik**
Quermarkierung durchgehend herstellen
Fahrbahnmarkierung ZTV-M 13 sowie der RMS,
Neumarkierung oder Auffrischung
Losen Schmutz von zu markierender Fläche entfernen
Incl. Einmessen und Vormarkierung.
Farbe: weiß
Strichbreite: 0,5m, Strichdicke: 3mm
Material: Kaltplastikmasse
Verkehrsklasse = P7
Überrollbarkeitsklasse T3
Auch für Zebrasteifen nach RMS
Abgerechnet wird der markierte Strich
Markierung auf grobstrukturierter Decke.
Menge: 300,000 m

**1.3.20 Wartelinie unterbrochen 2:1 0,5 m Kaltplastik**
Quermarkierung unterbrochen herstellen 2:1
Fahrbahnmarkierung ZTV-M 13 sowie der RMS,
Neumarkierung oder Auffrischung
Losen Schmutz von zu markierender Fläche entfernen
Incl. Einmessen und Vormarkierung.
Farbe: weiß
Strichbreite: 0,5m, Strichdicke: 3mm
Material: Kaltplastikmasse
Verkehrsklasse = P7
Überrollbarkeitsklasse T3
Abgerechnet wird der markierte Strich
Markierung auf grobstrukturierter Decke.
Menge: 250,000 m

**1.3.30 Fußgängerfurt unterbrochen 2,5:1 0,12 m Kaltplastik**
Quermarkierung unterbrochen herstellen 2,5:1
Fahrbahnmarkierung ZTV-M 13 sowie der RMS,
Neumarkierung oder Auffrischung
Losen Schmutz von zu markierender Fläche entfernen
Incl. Einmessen und Vormarkierung.
Farbe: weiß
Strichbreite: 0,12m, Strichdicke: 3mm
Material: Kaltplastikmasse
Verkehrsklasse = P7
Überrollbarkeitsklasse T3
Abgerechnet wird der markierte Strich
Markierung auf grobstrukturierter Decke.
Menge: 500,000 m

**1.3.40 Radfahrerfurt unterbrochen 2,5:1 0,25 m Kaltplastik**
Quermarkierung unterbrochen herstellen 2,5:1
Fahrbahnmarkierung ZTV-M 13 sowie der RMS,
Neumarkierung oder Auffrischung
Losen Schmutz von zu markierender Fläche entfernen
Incl. Einmessen und Vormarkierung.
Farbe: weiß
Strichbreite: 0,25m, Strichdicke: 3mm
Material: Kaltplastikmasse
Verkehrsklasse = P7
Überrollbarkeitsklasse T3
Abgerechnet wird der markierte Strich
Markierung auf grobstrukturierter Decke.
Menge: 1000,000 m

**1.3.50 Haifischzähne VZ342 Kaltplastik**
Quermarkierung unterbrochen
VZ342, -Haifischzähne-
Fahrbahnmarkierung ZTV-M 13 sowie der RMS,
Neumarkierung oder Auffrischung
Losen Schmutz von zu markierender Fläche entfernen
Incl. Einmessen und Vormarkierung.
Farbe: weiß
Breite 0,50 m,
Tiefe 0,60 m,
Spitz zulaufend,
Lücke 0,25 m
Strichdicke: 3mm
Material: Kaltplastikmasse
Verkehrsklasse = P7
Überrollbarkeitsklasse T3
Markierung auf grobstrukturierter Decke.
Menge: 200,000 m

#### 1.4 Pfeile herstellen

**1.4.10 Pfeil geradeaus 5,00 m Kaltplastik**
Pfeil geradeaus herstellen
Fahrbahnmarkierung ZTV-M 13 sowie der RMS,
Neumarkierung oder Auffrischung
Losen Schmutz von zu markierender Fläche entfernen
Incl. Einmessen und Vormarkierung.
Farbe: weiß
Größe: 5m
Strichdicke: 3mm
Material: Kaltplastikmasse
Verkehrsklasse = P7
Überrollbarkeitsklasse T3
Markierung auf grobstrukturierter Decke.
Menge: 30,000 Stk

**1.4.20 Pfeil geradeaus 1,25 m Kaltplastik**
Pfeil geradeaus herstellen
Fahrbahnmarkierung ZTV-M 13 sowie der RMS,
Neumarkierung oder Auffrischung
Losen Schmutz von zu markierender Fläche entfernen
Incl. Einmessen und Vormarkierung.
Farbe: weiß
Größe: 1,25m
Strichdicke: 3mm
Material: Kaltplastikmasse
Verkehrsklasse = P7
Überrollbarkeitsklasse T3
Für Fahrradstraßen
Markierung auf grobstrukturierter Decke.
Menge: 30,000 Stk

**1.4.30 Pfeil geradeaus links ab 5,00 m Kaltplastik**
Pfeil geradeaus links ab herstellen
Fahrbahnmarkierung ZTV-M 13 sowie der RMS,
Neumarkierung oder Auffrischung
Losen Schmutz von zu markierender Fläche entfernen
Incl. Einmessen und Vormarkierung.
Farbe: weiß
Größe: 5m
Strichdicke: 3mm
Material: Kaltplastikmasse
Verkehrsklasse = P7
Überrollbarkeitsklasse T3
Markierung auf grobstrukturierter Decke.
Menge: 30,000 Stk

**1.4.40 Pfeil geradeaus rechts ab 5,00 m Kaltplastik**
Pfeil geradeaus rechts ab herstellen
Fahrbahnmarkierung ZTV-M 13 sowie der RMS,
Neumarkierung oder Auffrischung
Losen Schmutz von zu markierender Fläche entfernen
Incl. Einmessen und Vormarkierung.
Farbe: weiß
Größe: 5m
Strichdicke: 3mm
Material: Kaltplastikmasse
Verkehrsklasse = P7
Überrollbarkeitsklasse T3
Markierung auf grobstrukturierter Decke.
Menge: 30,000 Stk

**1.4.50 Pfeil links ab 5,00 m Kaltplastik**
Pfeil links herstellen
Fahrbahnmarkierung ZTV-M 13 sowie der RMS,
Neumarkierung oder Auffrischung
Losen Schmutz von zu markierender Fläche entfernen
Incl. Einmessen und Vormarkierung.
Farbe: weiß
Größe: 5m
Strichdicke: 3mm
Material: Kaltplastikmasse
Verkehrsklasse = P7
Überrollbarkeitsklasse T3
Markierung auf grobstrukturierter Decke.
Menge: 30,000 Stk

**1.4.60 Pfeil rechts ab 5,00 m Kaltplastik**
Pfeil rechts ab herstellen
Fahrbahnmarkierung ZTV-M 13 sowie der RMS,
Neumarkierung oder Auffrischung
Losen Schmutz von zu markierender Fläche entfernen
Incl. Einmessen und Vormarkierung.
Farbe: weiß
Größe: 5m
Strichdicke: 3mm
Material: Kaltplastikmasse
Verkehrsklasse = P7
Überrollbarkeitsklasse T3
Markierung auf grobstrukturierter Decke.
Menge: 30,000 Stk

**1.4.70 Pfeil rechts und links ab 5,00 m Kaltplastik**
Pfeil rechts und links herstellen
Fahrbahnmarkierung ZTV-M 13 sowie der RMS,
Neumarkierung oder Auffrischung
Losen Schmutz von zu markierender Fläche entfernen
Incl. Einmessen und Vormarkierung.
Farbe: weiß
Größe: 5m
Strichdicke: 3mm
Material: Kaltplastikmasse
Verkehrsklasse = P7
Überrollbarkeitsklasse T3
Menge: 5,000 Stk

**1.4.80 Pfeil Spitze erneuern**
Pfeilspitze herstellen
Fahrbahnmarkierung ZTV-M 13 sowie der RMS,
Auffrischung
Losen Schmutz von zu markierender Fläche entfernen
Incl. Einmessen und Vormarkierung.
Farbe: weiß
Größe: 5m
Strichdicke: 3mm
Material: Kaltplastikmasse
Verkehrsklasse = P7
Überrollbarkeitsklasse T3
Menge: 40,000 Stk

#### 1.5 Piktogramme herstellen

**1.5.10 Radfahrer 100/130 cm Kaltplastik**
Piktogramm Radfahrer herstellen
Fahrbahnmarkierung ZTV-M 13 sowie der RMS,
Neumarkierung oder Auffrischung
Losen Schmutz von zu markierender Fläche entfernen
Incl. Einmessen und Vormarkierung.
Farbe: weiß
Größe: 100/130 cm
Strichdicke: 3mm
Material: Kaltplastikmasse
Verkehrsklasse = P7
Überrollbarkeitsklasse T3
Markierung auf grobstrukturierter Decke.
Menge: 25,000 Stk

**1.5.20 30 mit Kreis 200 cm Kaltplastik**
Piktogramm 30 mit Kreis herstellen
Fahrbahnmarkierung ZTV-M 13 sowie der RMS,
Neumarkierung oder Auffrischung
Losen Schmutz von zu markierender Fläche entfernen
Incl. Einmessen und Vormarkierung.
Farbe: weiß
Durchmesser 200cm
Strichdicke: 3mm
Material: Kaltplastikmasse
Verkehrsklasse = P7
Überrollbarkeitsklasse T3
Markierung auf grobstrukturierter Decke.
Menge: 40,000 Stk

**1.5.30 Rollstuhlfahrer 100/130 cm Kaltplastik**
Piktogramm Rollstuhlfahrer herstellen
Fahrbahnmarkierung ZTV-M 13 sowie der RMS,
Neumarkierung oder Auffrischung
Losen Schmutz von zu markierender Fläche entfernen
Incl. Einmessen und Vormarkierung.
Farbe: weiß
Größe: 100/130cm
Strichdicke: 3mm
Material: Kaltplastikmasse
Verkehrsklasse = P7
Überrollbarkeitsklasse T3
Markierung auf grobstrukturierter Decke.
Menge: 30,000 Stk

**1.5.40 Kinder 400/200 cm Kaltplastik**
Piktogramm Kinder wie VZ 136-10 herstellen
Fahrbahnmarkierung ZTV-M 13 sowie der RMS,
Neumarkierung oder Auffrischung
Losen Schmutz von zu markierender Fläche entfernen
Incl. Einmessen und Vormarkierung.
Farbe: weiß
Größe: 400/200cm
Strichdicke: 3mm
Material: Kaltplastikmasse
Verkehrsklasse = P7
Überrollbarkeitsklasse T3
Markierung auf grobstrukturierter Decke.
Menge: 30,000 Stk

**1.5.50 Fahrradstraße 200/300 cm Kaltplastik**
Piktogramm Beginn Fahrradstraße gemäß VZ 244.1 herstellen
Fahrbahnmarkierung nach ZTV M 13 sowie den RMS,
Neumarkierung oder Auffrischung.
Losen Schmutz von der zu markierenden Fläche entfernen.
Einschließlich Einmessen und Vormarkierung.
Farbe: blau / weiß.
Abmessungen: 200/300 cm.
Material: Kaltplastikmasse.
Verkehrsklasse = P7.
Überrollbarkeitsklasse T3.
Markierung auf grobstrukturierter Decke.
Menge: 15,000 Stk

#### 1.6 Weitere Markierungen herstellen

**1.6.10 Buchstaben und Ziffern 4,00 m Kaltplastik**
Buchstaben und Ziffern herstellen
Fahrbahnmarkierung ZTV-M 13 sowie der RMS,
Neumarkierung oder Auffrischung
Losen Schmutz von zu markierender Fläche entfernen
Incl. Einmessen und Vormarkierung.
Farbe: weiß
Größe: 4m
Strichdicke: 3mm
Material: Kaltplastikmasse
Verkehrsklasse = P7
Überrollbarkeitsklasse T3
z.B. B U S, Z O N E, 3 0, 5 0
Markierung auf grobstrukturierter Decke.
Menge: 120,000 Stk

**1.6.20 Stellplatzmarkierung /Sperrfläche 0,12 m Kaltplastik**
Stellplatzmarkierung - Sperrfläche herstellen
Fahrbahnmarkierung ZTV-M 13 sowie der RMS,
Neumarkierung oder Auffrischung
Losen Schmutz von zu markierender Fläche entfernen
Incl. Einmessen und Vormarkierung.
Farbe: weiß
Strichbreite: 0,12m
Strichdicke: 3mm
Material: Kaltplastikmasse
Verkehrsklasse = P7
Überrollbarkeitsklasse T3
Markierung auf grobstrukturierter Decke.
Abrechnung erfolgt nach tatsächlich markierter Strichlänge
Menge: 150,000 m

**1.6.30 Stellplatzmarkierung/Sperrfläche 0,12 m High-Solid-2K**
Stellplatzmarkierung - Sperrfläche herstellen
Fahrbahnmarkierung ZTV-M 13 sowie der RMS,
Neumarkierung oder Auffrischung
Losen Schmutz von zu markierender Fläche entfernen
Incl. Einmessen und Vormarkierung.
Farbe: weiß
Strichbreite: 0,12m
Strichdicke: 0,6mm
Material: High-Solid-2K
Verkehrsklasse = P6
Überrollbarkeitsklasse T3
Abrechnung erfolgt nach tatsächlich markierter Strichlänge
Menge: 300,000 m

**1.6.40 Stellplatzmarkierungen divers, 0,12 m Kaltplastik**
Stellplatzmarkierung herstellen, z.B. Parkwinkel, ganze Markierung, halbseitig
Fahrbahnmarkierung ZTV-M 13 sowie der RMS,
Neumarkierung oder Auffrischung
Losen Schmutz von zu markierender Fläche entfernen
Incl. Einmessen und Vormarkierung.
Farbe: weiß
Strichbreite: 0,12m
Strichdicke: 3mm
Material: Kaltplastikmasse
Verkehrsklasse = P7
Überrollbarkeitsklasse T3
Markierung auf grobstrukturierter Decke.
Abrechnung erfolgt nach tatsächlich markierter Strichlänge.
Menge: 50,000 m

**1.6.50 Stellplatzmarkierungen divers, 0,12 m High-Solid-2K**
Stellplatzmarkierung herstellen, z.B. Parkwinkel, ganze Markierung, halbseitig
Fahrbahnmarkierung ZTV-M 13 sowie der RMS,
Neumarkierung oder Auffrischung
Losen Schmutz von zu markierender Fläche entfernen
Incl. Einmessen und Vormarkierung.
Farbe: weiß
Strichbreite: 0,12m
Strichdicke: 0,6mm
Material: High-Solid-2K
Verkehrsklasse = P6
Überrollbarkeitsklasse T3
Abrechnung erfolgt nach tatsächlich markierter Strichlänge
Menge: 350,000 m

**1.6.60 Zick-Zack-Linie 0,12 m Kaltplastik**
Fahrbahnmarkierung Zick-Zack-Linie, VZ 299
Fahrbahnmarkierung ZTV-M 13 sowie der RMS,
Neumarkierung oder Auffrischung
Losen Schmutz von zu markierender Fläche entfernen
Incl. Einmessen und Vormarkierung.
Farbe: weiß
Strichbreite: 0,12m
Strichdicke: 3mm
Material: Kaltplastikmasse
Verkehrsklasse = P7
Überrollbarkeitsklasse T3
z. B. für Anfang & Ende Busbucht, Grenzmarkierung
Markierung auf grobstrukturierter Decke.
Abrechnung erfolgt nach tatsächlich markierter Strichlänge.
Menge: 100,000 m

**1.6.70 Zick-Zack-Linie 0,12 m High-Solid-2K**
Fahrbahnmarkierung Zick-Zack-Linie, VZ 299
Fahrbahnmarkierung ZTV-M 13 sowie der RMS,
Neumarkierung oder Auffrischung
Losen Schmutz von zu markierender Fläche entfernen
Incl. Einmessen und Vormarkierung.
Farbe: weiß
Strichbreite: 0,12m
Strichdicke: 0,6mm
Material: High-Solid-2K
Verkehrsklasse = P6
Überrollbarkeitsklasse T3
Abrechnung erfolgt nach tatsächlich markierter Strichlänge
Menge: 500,000 m

**1.6.80 Flächenmarkierung für Fahrradweg / - furt rot 2K-Farbe verkehrsrot**
Radwegbeschichtung verkehrsrot
Ausführung als Reibeplastik bzw. im
Glättkellenverfahren,
Fahrbahnmarkierung ZTV-M 13 sowie der RMS,
Neumarkierung oder Auffrischung
Losen Schmutz von zu markierender Fläche entfernen
Incl. Einmessen und Vormarkierung.
Farbe: verkehrsrot
Schichtdicke: 0,6 mm
Material: Zweikomponenten-Beschichtung
Verkehrsklasse = P6
Überrollbarkeitsklasse T3
Abrechnung erfolgt nach tatsächlich markierter Fläche in m².
Menge: 500,000 m²

#### 1.7 Markierungen entfernen

**1.7.10 Kalt- und Heißplastik entfernen durch Fräßen**
Markierung Plastikmasse Fräßen
Demarkierung und Reinigung
Durch Fräßen
Markierung beseitigen, Plastikmarkierungsmasse auf Asphaltbeton,
Beseitigung durch Abfräsen, Abschälen oder vergleichbar,
Anfallende Stoffe laden und entsorgen, Fläche reinigen
und für Neumarkierung vorsehen.
Die Abrechnung erfolgt über die tatsächlich beseitigte
Markierungsfläche in m²
Menge: 250,000 m²

**1.7.20 Farbe entfernen durch Fräßen**
Markierung Farbe entfernen
Demarkierung und Reinigung
Durch Fräßen
Markierung beseitigen, Plastikmarkierungsmasse auf Asphaltbeton,
Beseitigung durch Abfräsen, Abschälen oder vergleichbar,
Anfallende Stoffe laden und entsorgen, Fläche reinigen
und für Neumarkierung vorsehen.
Die Abrechnung erfolgt über die tatsächlich beseitigte
Markierungsfläche in m²
Menge: 250,000 m²

**1.7.30 Markierung mit Farbe übermalen**
Markierungsbeseitigung durch Schwärzung (Übermarkierung)
Fläche reinigen
Die Abrechnung erfolgt über die tatsächlich übermalten m²
Menge: 250,000 m

#### 1.8 Aufpreis Beschichtungstyp

**1.8.10 Zuschlag für Beschichtung in Typ II statt Typ I**
Mehrpreis für die Ausführung der Beschichtung Kaltplastik Typ II erhöhte Nachtsichtbarkeit anstelle der vorgesehenen Typ I, einschließlich aller hierfür erforderlichen Materialien und Arbeitsgänge.  Die Abrechnung erfolgt über die tatsächlich ausgeführte Markierungsfläche in m
Menge: 500,000 m
